# 4027902 KBM Bremen
Angebotsaufforderung (GAEB 90, DA83)
Währung: EUR
Auftraggeber: Projekt Klinikum Bremen Mitte,

## Zusätzlicher Text
UMFANG DER BAUARBEITEN:

Bei den ausgeschriebenen Bauarbeiten handelt
es sich im Wesentlichen um Stahlblech- und Aluminiumtüren
für die Neuverortung einer Netzersatzanlage im vorhandenem
Technikgebäude einer ehemaligen Dampfzentrale (Haus 4)
des Klinikums Bremen Mitte.

## Zusätzlicher Text
PLANANLAGE:

Folgende Pläne und Unterlagen liegen dem Leistungsverzeichnis
als Kalkulationsgrundlage bei:

- siehe separates Anlagenverzeichnis

Dieses Leistungsverzeichnis wurde automatisch sortiert.
Der Bieter hat die Vollständigkeit der Unterlagen
anhand der Seitenzahlen zu prüfen und ggf. fehlende
Blätter anzufordern.

Die Leistungen sind gemäß den zum Zeitpunkt der Ausführung
gültigen und freigegebenen Ausführungsplänen auszuführen.

## Zusätzlicher Text
BAUSTELLEN-BESCHREIBUNG NACH DIN 18299

Baumaßnahme: Neuverortung einer Netzersatzanlage in einem vorhandenen
Technik Gebäude einer Dampfzentrale | Haus 04

Erläuterung | Grund der Maßnahme
Der Aufsichtsrat der Gesundheit Nord (GeNo) hat beschlossen,
die kommunalen Bremer Kliniken zu reformieren und die Anzahl
der Standorte, sowie die Verteilung der Kliniken und Zentren
innerhalb des Klinikverbundes neu zu strukturieren.
Diese Entwicklung erfordert umfangreiche bauliche Maßnahmen.

In diesem Zusammenhang wird die Notstromversorgung/Netzersatzaggregat
(bisher in Haus 1a)
im Raum der abgängigen Dampfzentrale bei Haus 4 neu aufgebaut.

Das Netzersatzaggregat (NEA) wird in den Räumlichkeiten der ehemaligen
Dampfzentrale im Haus 4 untergebracht und über eine Kabelverbindung am
SV-Container Haus 1 angeschlossen.
Die Kraftstoffanlage verfügt über einen Vorrats- und Servicetank,
die Unterbringung der Tankanlagen und des Trafos erfolgt
jeweils in einem neu angelegtem separaten Raum.
Zur kontrollierten Abführung der Abgase wird der bestehende
Abgasschornstein weiterverwendet.

Für die Zuluft-Kulisse sowie für die neue Zugangstür  und
die Außentür des neuen Traforaumes werden jeweils Öffnungen
in der Außenwand hergestellt.

Auf der Dachfläche Haus 4 wird eine Tischkühlereinheit
auf eine Stahl-Unterkonstruktion aufgestellt.

## Zusätzlicher Text
PRODUKTANGABEN BIETER

Produktdatenblätter, Zulassungen etc. und sonstige Nachweise
sowie Muster sind spätestens auf Anforderung innerhalb von
6 Kalendertagen vorzulegen (in Schriftform und elektronisch
im pdf-Format auf Datenträgern).

Für alle Bauabschnitte sind jeweils die gleichen Produkte anzubieten.

## Zusätzlicher Text
GLEICHWERTIGKEIT ZU LEITFABRIKATEN:

Werden andere Fabrikate als die im LV angegebenen
Leitfabrikate angeboten, so ist vom Bieter der Nachweis
der Gleichwertigkeit zumindest in Bezug auf die in der
Leistungsbeschreibung angegebenen Anforderungen
sowie weiteren wesentlichen Eigenschaften des
Leitfabrikats bezüglich Qualität und gestalterischen
Vorgaben zu erbringen. Geringfügige Abweichungen in
anderen, unwesentlichen Eigenschaften sind zulässig.

## Zusätzlicher Text
ANGABEN ÜBER BAUART, BAUTEIL, BAUSTOFF:

Mit den im Leistungsverzeichnis enthaltenen Angaben
über Bauart, Bauteil, Baustoff und Abmessungen gelten
auch der Herstellungsvorgang und -ablauf bis zur
fertigen Leistung unter Zugrundelegung der anerkannten
Regeln der Technik und der gesetzlichen und
behördlichen Vorschriften als beschrieben.
Hierbei bedeutet Bauart das Herstellen durch
Zusammenfügen der Stoffe und Bauteile bis zur fertigen
Leistung.

## Zusätzlicher Text
EINBAU + LIEFERUNG STOFFE:

Alle Leistungen umfassen neben dem Einbau auch die
Lieferung der dazugehörigen Stoffe und Bauteile
einschl. Abladen und Lagern auf der Baustelle,
wenn in der Leistungsbeschreibung nichts anderes
vorgeschrieben ist.

## Zusätzlicher Text
VORARBEITEN DURCH DEN AG:

Der Meterriss wird bauseits nur einmal pro Geschoss angebracht
und muss vom AN eigenverantwortlich an die für ihn relevanten Stellen
übertragen werden. Dies ist in die Einheitspreise einzukalkulieren.

## Zusätzlicher Text
TERMINE, BAUAUSFÜHRUNG, ARBEITSABSCHNITTE:

Nach erfolgter Auftragserteilung hat der AN dem AG
innerhalb von 2 Wochen einen bauteil- und
geschossweisen Taktplan im Rahmen der vorgesehenen
Fristen zur Prüfung vorzulegen. Der genehmigte
Terminplan wird Vertragsbestandteil.

Folgende Termine und Abläufe werden vorgegeben:
siehe Besondere Vertragsbedingungen (BVB).

## Zusätzlicher Text
ARBEITSZEITEN / SONSTIGES:

Die Arbeiten sind in den Zeiten montags bis freitags
von 7.00 bis 18.00 Uhr auszuführen.

## Zusätzlicher Text
BAUSTROM, BAUWASSER, BAUSCHUTT:

Regelungen zu Kosten für Baustrom, Bauwasser und
Bauschuttbeseitigung:
siehe Besondere Vertragsbedingungen (BVB).

## Zusätzlicher Text
BAUSTELLENBESICHTIGUNG:

Eine Ortsbesichtigung vor Abgabe des Angebotes wird
empfohlen.

## Zusätzlicher Text
BAUSTELLENEINRICHTUNG:

Das Einrichten, Vorhalten und Räumen der Baustelle
einschl. aller dazugehörigen Nebenarbeiten ist in die
Einheitspreise einzurechnen.

## Zusätzlicher Text
GERÜSTE:

Die Errichtung und Vorhaltung aller
erforderlichen Gerüste sowie spezielle Hebegeräte
für die Montagearbeiten sind in die Einheitspreise
miteinzukalkulieren.

Arbeitshöhen: siehe Angaben im Leistungsverzeichnis
bzw. beiliegende Schnittzeichnungen

## Zusätzlicher Text
LAGERMÖGLICHKEITEN:

Es wird ausdrücklich darauf hingewiesen, dass die
Lagermöglichkeiten von Baustoffen und Geräten auf der
Baustelle sehr begrenzt sind.
Notwendige kurzfristige Lagerung von Baustoffen und
Geräten ist rechtzeitig mit der Bauleitung abzustimmen.
Bei Zuwiderhandlung ist die Bauleitung berechtigt, nach
fruchtloser Aufforderung Materialien/Geräte zu Lasten
des AN umsetzen bzw. abfahren zu lassen.
Etwa darüberhinaus erforderliche Lager- und
Arbeitsplätze hat der Auftragnehmer zu beschaffen.
Die Kosten sind in die Einheitspreise einzukalkulieren.

## Zusätzlicher Text
MATERIALTRANSPORT:

Grundsätzlich ist der Transport der Materialien zu den
Verwendungsstellen, d.h. zum Verarbeitungs-/Einbauort
in die jeweiligen Positionen mit einzukalkulieren,
sofern nicht besondere Ansätze in den Positionen
enthalten sind.

## Zusätzlicher Text
MITBENUTZUNG VON FLÄCHEN UND RÄUMEN:

Der AG stellt keine Aufenthaltsräume und Lagerräume zur
Verfügung.
Es ist grundsätzlich nicht zulässig, Bautüren im
Gebäude einzubauen.
Notwendige Aufenthalts- und Lagerräume zur Durchführung
der Leistung des AN sind in die Einheitspreise
einzukalkulieren.

## Zusätzlicher Text
BESCHRÄNKUNGEN FÜR DIE BESEITIGUNG VON
ABWASSER UND ABFÄLLEN:

Die bei den Arbeiten des AN anfallenden Abfälle, Bauschutt,
Verpackungsmaterialien und dergleichen sind vorschriftsmäßig
zu beseitigen.
Die Einheitspreise beinhalten auch die Kosten für die Entsorgung
des anfallenden Schuttmaterials (Transport und Kippgebühr),
sofern in den jeweiligen Positionen keine abweichenden
Festlegungen getroffen sind.
Die Entsorgung hat entsprechend den geltenden Vorschriften
zu erfolgen.
Hierbei sind zu berücksichtigen:
- Kreislaufwirtschafts- und Abfallgesetz KrW-/AbfG
- Transportgenehmigungsverordnung TgV
- Gewerbeabfallverordnung GewAbfV
- Altholzverordnung AltholzV
- Abfallverzeichnis-Verordnung AVV
- Vorgaben der LAGA

Die Entsorgung hat außerdem entsprechend den
Satzungen/ Richtlinien der zuständigen Verwaltung
(Stadt/Kreis) zu erfolgen.Bei Widerspruch zu den
Vorbemerkungen des Leistungsverzeichnisses
gelten für die Entsorgung diese Vorschriften.

Die Entsorgung ist über Entsorgungsnachweise
und Begleitscheine bzw. Übernahmescheine zu
dokumentieren.
Diese Nachweise aller entsorgten Materialien sind
der Schlussrechnung beizufügen.

## Zusätzlicher Text
ARBEITEN ANDERER UNTERNEHMER AUF DER BAUSTELLE:

Es sind zeitgleich andere Unternehmer auf der Baustelle
tätig.

## Zusätzlicher Text
WINTERBAUVORKEHRUNGEN:

Der AG wird keine Winterbauvorkehrungen vornehmen.

## Zusätzlicher Text
ANFORDERUNGEN AN RECYCLING-MATERIALIEN:

Beabsichtigt der AN Recyclingmaterialien einzubauen,
ist zuvor die Zustimmung des AG unter Vorlage der
erforderlichen Nachweise, Unbedenklichkeitsbescheinigungen und Zulassungen vorzulegen.

## Zusätzlicher Text
ANFORDERUNGEN AN STOFFE INBEZUG AUF
GESUNDHEITS- UND UMWELTSCHUTZ:

Es dürfen grundsätzlich keine lösungsmittelhaltigen
oder als gesundheitsschädlich eingestuften Materialien
verarbeitet werden.
Lösungsmittelhaltige Materialien sind nur zulässig,
wenn keine technischen Alternativen möglich sind und
bei entsprechendem Nachweis die eingesetzten Materialien
vor Beginn der Arbeiten vom Auftraggeber genehmigt werden.
Die Datenblätter der Materialien sind hierfür vorzulegen.

Für alle zum Einbau in Innenräumen kommenden Materialien
muss der Nachweis der gesundheitlichen Unbedenklichkeit
gemäß ABG - Anforderungen an bauliche Anlagen bezüglich
des Gesundheitsschutzes - des DIBt erbracht sein.

Bei allen Materialien, die in Boden und Grundwasser eingebaut
bzw. durch Niederschlag beaufschlagt werden, ist sicherzustellen,
dass die verwendeten Bauteile weder eine schädliche Bodenveränderung
noch eine Grundwasserverunreinigung hervorrufen können.
Bei der Auswahl der Materialien für die betroffenen Bauteile
(z.B. Dachhaut, Fassade, Gründung) und bei der Ausführung der
Arbeiten ist die ABuG - Anforderungen an bauliche Anlagen bezüglich der
Auswirkungen auf Boden und Gewässer - des DIBt einzuhalten.

Die entsprechenden Nachweise sind vom AN vorzulegen.

## Zusätzlicher Text
ART UND UMFANG VON EIGNUNGSNACHWEISEN:

Bei der Verwendung von zulassungspflichtigen Stoffen
und Bauteilen ist der gültige Zulassungsbescheid
vorzulegen.

## Zusätzlicher Text
ALLGEMEINER HINWEIS

Grundlage des Angebotes sind die Leistungsbeschreibung
und Plananlagen. Der Bieter ist gehalten, die im LV
beschriebenen Details auf Vollständigkeit, fachgerechte
Ausführung und Eignung für den vorgesehenen
Verwendungszweck zu überprüfen. Etwaige Unklarheiten
sind vor Abgabe des Angebotes mit der ausschreibenden
Stelle zu klären.

## Zusätzlicher Text
AUSFÜHRUNGSUNTERLAGEN:

Planunterlagen des Auftraggebers (AG) werden dem
Auftragnehmer (AN) grundsätzlich nur digital als
pdf- oder dwg-Dateien unentgeltlich zur Verfügung gestellt.
Weitere Ausfertigungen wie Papierplots u.ä. müssen durch
den Auftragnehmer selbst erbracht werden.
Dies ist bei der Kalkulation zu berücksichtigen.

Der Erhalt der Unterlagen ist vom AN schriftlich zu bestätigen.

Planunterlagen des Auftragnehmers (AN) sind dem
Auftraggeber (AG) bzw. Architekten grundsätzlich
jeweils 2-fach in Papierform sowie digital als pdf-
oder dwg-Dateien rechtzeitig und unaufgefordert zur
Prüfung vorzulegen, wenn in der Leistungsbeschreibung
keine abweichende Angabe gemacht ist.

## Stahlblech- und Aluminiumtüren
Datum: 08.05.26

### 01 STAHLBLECH- UND ALUMINIUMTÜREN

*Hinweis*
ZUSÄTZLICHE TECHNISCHE VERTRAGSBEDINGUNGEN (ZTV)
FÜR METALLBAU- UND VERGLASUNGSARBEITEN BRANDSCHUTZTÜREN

1.  Normen, Richtlinien, Vorschriften, Verordnungen:

Zusätzlich zur VOB, Teil C (neueste Ausgabe) mit den
dort
aufgeführten "Allgemeinen Technischen
Vertragsbedingungen
für Bauleistungen (ATV)" gilt folgendes:

- DIN 4102 - Brandverhalten von Baustoffen und
Bauteilen  bzw.
- DIN EN 13501 - Klassifizierung von Bauprodukten und
Bauarten zu ihrem Brandverhalten
- DIN EN 1634 - Prüfungen zum Feuerwiderstand und zur
Rauchdichte für Feuer- und Rauchschutzabschlüsse,
Fenster und Beschläge
- Die jeweils gültigen Technischen Baubestimmungen
- Sämtliche Unfallverhütungsvorschriften und die
Regeln der Bauberufsgenossenschaften
- Die jeweils gültigen TRGS
- Die jeweils gültigen Abfallentsorgungsbestimmungen

Außerdem müssen folgende Richtlinien eingehalten
werden:
- Verglasungsrichtlinien der Glashersteller.
- System- und Verarbeitungs-Richtlinien des
System-Herstellers für Brand- und
Rauchschutzkonstruktionen

Die Ausführung der vertraglichen Leistungen hat in
Übereinstimmung mit den DIN-Normen, Fachregeln der
Verbände,
Verordnungen der Baubehörden, allgemein anerkannten
Regeln
der Technik sowie Hinweisen des Werkstofflieferanten zu

erfolgen. Sie gelten vollinhaltlich als Ergänzung der
Leistungsbeschreibung.

Soweit in der Leistungsbeschreibung auf Technische
Spezifikationen (z.B. nationale Normen, mit denen
europäische
Normen umgesetzt werden, europäische technische
Zulassungen,
gemeinsame technische Spezifikationen, internationale
Normen)
Bezug genommen wird, werden auch ohne den
ausdrücklichen
Zusatz: "oder gleichwertig" immer gleichwertige
Technische
Spezifikationen in Bezug genommen.

2.  Ausführung

Grundlage des Angebotes sind die Leistungsbeschreibung
und Plananlagen.
Der Bieter ist gehalten, die im LV beschriebenen
Details auf Vollständigkeit, fachgerechte Ausführung
und Eignung für den vorgesehenen Verwendungszweck zu
überprüfen. Etwaige Unklarheiten sind vor Abgabe des
Angebotes mit der ausschreibenden Stelle zu klären.

Vor Beginn der Arbeiten ist gemeinsam mit der
Bauleitung eine genaue Leistungsaufnahme vorzunehmen
und der Arbeitsablauf festzulegen. Der AN ist
verpflichtet, bei der Ausführung die Koordinierung mit

den anderen Gewerken zu gewährleisten, bei denen
Kontaktpunkte zur eigenen Leistung vorhanden sind.

Vor Aufnahme der Auftragsvorbereitung/Fertigung ist
durch den Auftragnehmer ein eigenverantwortliches
Aufmaß zu nehmen. Bauseits werden hierzu an
Messhilfspunkten verbindliche Meterrisse angebracht.
Diese sind zu überprüfen und bei Unstimmigkeiten mit
der örtlichen Bauleitung auf Verbindlichkeit
festzulegen.
Das Aufmaß ist vom Auftragnehmer am Bau zu nehmen,
er allein ist für das richtige Maß verantwortlich,
es ist jedes Element vor Ort aufzumessen.

Die im LV angegebenen Maße sind ungefähre Planungsmaße,

die von den örtlichen bzw. zur Ausführung kommenden
Maßen abweichen können.
Die angegebenen Öffnungsmaße sind Richtmaße und
beziehen sich auf die Rohbaumaße, wenn nicht anders
angegeben.
Die angegebenen Höhenmaße beziehen sich auf Oberkante
Fertigfußboden, wenn nicht anders angegeben.

Erforderliche lichte nutzbare Durchgangsbreiten
sind aus der lichten Durchgangsbreite zwischen den
Rahmen abzüglich der Abmessungen der Flügelprofil-Tiefe

und von in den Durchgang ragenden Beschlagteilen zu
ermitteln.

Bei der Kalkulation ist zu berücksichtigen, dass die
einzelnen Elemente aufgrund von Toleranzen in der Decke

bzw. im Estrich unterschiedliche Höhen haben können,
auch wenn sie in gruppenweise in den Positionen mit
einer Höhe angegeben sind.

Fordert der Auftraggeber, dass die Konstruktionen schon

zu einem Zeitpunkt zur Montage bereitstehen müssen, der

ein vorheriges Aufmaß unmöglich macht, so sind unter
Berücksichtigung der Bautoleranzen nach DIN 18202 die
Fertigungsmaße mit dem Auftraggeber zu vereinbaren.

2.1  Allgemein

Folgendes ist in die Einheitspreise einzukalkulieren:

Der Aufwand für Aufmaß vor Ort gemäß o.a. Beschreibung.

Der Einbau der Türen erfolgt in allen angegebenen
Geschossen, die genaue Lage nach Angabe der Bauleitung

bzw. entsprechend Grundriss bzw. Türliste.

Die Türen sind dichtschließend und leichtgängig
einzubauen.

Die Montage der Elemente hat in Dübelmontage mit
verdeckter Befestigung zu erfolgen.
Befestigungen am Baukörper einschl. aller
Befestigungsmittel sowie Bohrungen in Mauerwerk, Beton

und Stahl, Schrauben, Bolzen etc. aus Edelstahl bzw.
nichtrostend und Dübel gemäß Verwendbarkeitsnachweis
entsprechend den Technischen Baubestimmungen
(z.B. Zulassung (abZ) etc.) und statischen
Erfordernissen,
sämtliche Befestigungsmittel mit
Verwendbarkeitsnachweis
entsprechend den Technischen Baubestimmungen.

Innerhalb von Wänden aus Sichtbeton oder fertig
verputzten Wänden ist der Einbau der Elemente in
Sichtqualität auszuführen.

Ggf. notwendige Befestigungsprofile im abgehängten
Deckenbereich und die verstärkten Profile in den Wänden

werden nach Wahl AG entweder bauseits vom Trockenbauer

montiert oder gemäß einer entsprechenden separaten
Position ausgeführt und abgerechnet.
Die dafür erforderliche Vorab-Leistung inkl. Anfahrt
für das Erstellen der Unterkonstruktion in einem
Arbeitsgang mit der bauseitigen Erstellung der
Trennwände/Decke sind für diese Leistung bei der
Kalkulation zu berücksichtigen.

Sämtliche Anschlüsse an angrenzende Bauteile sind in
die Einheitspreise einzukalkulieren.
Anschlussfugenbreite umlaufend max. 10 mm.
Anschlüsse nach bauphysikalischen Anforderungen und
Stand der Technik sowie gemäß Verwendbarkeitsnachweis.
Für Versiegelungen der Anschlussfugen sind elastisch
bleibende Dichtstoffe auf Silikon- oder Thiokolbasis zu

verwenden. Die Versiegelung muss unter Berücksichtigung

der konstruktiven Gegebenheiten innerhalb der
vorkommenden Temperaturbereiche an den anschließenden
Bauteilen so haften, dass sie unter Berücksichtigung
der zulässigen Dehnungsbewegungen der Bauteile nicht
von den Haftflächen abreißen.
Bei der Abdichtung von Anschlussfugen mit elastischen
Dichtstoffen sind die DIN 18540 und die Verarbeitungs-

Richtlinien des Herstellers zu befolgen.
Die Fugenmassen müssen schwerentflammbar -
Baustoffklasse B1 gemäß DIN 4102 sein.

Das nach nach BauProdV erforderliche CE-Zeichen ist
dauerhaft als Blechschild an den Türelementen
anzubringen.

2.2  Beschläge

Es sind nur Markenbeschläge in Objektqualität gemäß
DIN EN 1906, Gebrauchskategorie Klasse 4 zu verwenden,

sofern im Positionstext nichts anderes angegeben ist.
Im Zuge der Klarstellung sind die Beschläge zu
bemustern.

Einbau der Türdrücker generell 1,05 m ü. OK FFB, sofern
nicht
in der nachfolgenden Leistungsbeschreibung anders
angegeben.

2.3  Verwendbarkeitsnachweise gemäß den Technischen
Baubestimmungen für Brandschutz- und Rauchschutztüren

Brandschutztür-Elemente müssen gemäß DIN 4102 bzw.
DIN EN 13501 und DIN EN 1634 als Feuerschutzabschlüsse

geprüft sein und einen Verwendbarkeitsnachweis gemäß
den
Technischen Baubestimmungen (z.B. Zulassung (abZ) etc.)
haben,
Rauchschutztür-Elemente müssen gemäß DIN 18095 bzw.
DIN EN 1634 geprüft sein und einen
Verwendbarkeitsnachweis
gemäß den Technischen Baubestimmungen (z.B. Prüfzeugnis

(abP) etc.) haben.
Bei Sondergrößen bzw. Sonderausführung ist vom AN die
Zustimmung der zuständigen Bauaufsichtsbehörde
einzuholen.
Der Einbau der Elemente muss jeweils entsprechend
Verwendbarkeitsnachweis (z.B. Zulassung (abZ) oder
Prüfzeugnis (abP) etc.) und Montageanleitung des
Herstellers erfolgen.

Diese Verwendbarkeitsnachweise (z.B. Zulassungs- bzw.
Prüfbescheide), Werksbescheinigung sowie Montage- und
Wartungsanleitungen des Herstellers für die eingebauten

Bauteile sind nach Aufforderung innerhalb von 6
Kalendertagen,
spätestens jedoch vor Montagebeginn vorzulegen.

Spätestens zur Abnahme sind unaufgefordert alle
entsprechenden Übereinstimmungsbestätigungen des AN der

Bauleitung auszuhändigen.

Ausführung der Brandschutzgläser entsprechend
jeweiliger Brandschutzanforderung gemäß
Verwendbarkeitsnachweis entsprechend den Technischen
Baubestimmungen  (z.B. Zulassung (abZ) etc.) als
Klarglas
sowie bis mind. 2 m Höhe als beidseitiges
Sicherheitsglas
nach DIN 1259 und Verbundsicherheitsglas nach
DIN EN ISO 12543, mit Prüfung der Sicherheitsglas-
Eigenschaften im "kalten" Zustand (normale
Zimmertemperatur).

Das jeweils angebotene Brandschutzglas muss
grundsätzlich für Beklebung mit selbstklebenden Folien

aus PVC oder PET mit max. Dicke von 250 mym zugelassen

und geeignet sein.

2.4  Zeichnungen

Nach Auftragserteilung hat der Auftragnehmer
KONSTRUKTIONSZEICHNUNGEN anzufertigen,
Übersichtszeichnungen im Maßstab 1:10 und
Anschlusspunkt-Zeichnungen im M 1:1, und in zweifacher

Ausfertigung sowie digital rechtzeitig dem Architekten
zur Prüfung
auf Übereinstimmung mit dessen Planung vorzulegen.
Aus den vom Auftragnehmer zu liefernden zeichnerischen

und beschreibenden Darstellungen müssen Konstruktion,
Maße, Einbau und Befestigungspunkte der Bauteile und
Unterkonstruktionen sowie die Einbaufolge zu ersehen
sein.
Diese sind mit dem Architekten bezüglich Teilung,
Anschlussdetails etc. zu koordinieren.

Es ist ein Prüfungszeitraum von mind. 4 Wochen
einzukalkulieren, die Unterlagen sind entsprechend
rechtzeitig vor Fertigungs- und Montagebeginn
einzureichen.
Sollte der Bauablauf oder der Leistungsumfang kürzere
Prüffristen erfordern bzw. ermöglichen, sind diese
rechtzeitig vorab bei der Bauleitung anzumelden und
bestätigen  zu lassen.

Mit der Fertigung darf erst nach positivem Prüfergebnis

begonnen werden.

Planänderungen des AG bzw. seiner Bevollmächtigten sind

nachzutragen und berechtigen nicht zu Nachforderungen.

Die geprüften und ggf. entsprechend Prüfung des
Architekten korrigierten Planunterlagen sind der
Bauleitung 2-fach in Papierform sowie digital zu
übergeben.

Dies ist in die Einheitspreise einzukalkulieren,
einschl. der vollständigen konstruktiven Bearbeitung
einschließlich örtlichem Aufmaß, Detailierung sowie die

Abstimmung mit dem Architekt, den Fachingenieuren,
inklusive Planung, Lichtpaus- und Vervielfältigungs-
Kosten für die oben genannten Ausfertigungen.

Die Planvorlage-Termine sind in dem vom AN
vorzulegenden Terminplan mit aufzuführen.

2.5  Statische Dimensionierung

Grundsätzlich sind die Profiltypen und Glasdicken je
Element statisch zu ermitteln und entsprechend
statischer Erfordernis zu dimensionieren.
Dies ist in die Einheitspreise einzurechnen.

Die Angaben der formalen Profilabmessungen (Bautiefen
und Ansichtsbreiten) und der Konstruktionsmerkmale der

Ausführungsbeschreibung sind zu berücksichtigen.
Abweichungen von den dort gemachten Angaben werden ggf.

in den jeweiligen Positionsbeschreibungen aufgeführt.

Gegebenenfalls aus statischen Gründen verstärkte
Profile werden an dieser Stelle nicht genannt und sind

vom AN in formaler Abstimmung mit dem Architekten
anzuordnen.
Vom Auftraggeber gewünschte formale Profilabmessungen
entbinden den Auftragnehmer nicht von der Verpflichtung

zu einem statischen Nachweis.
Die Dimensionierung der Profile in den beiliegenden
Regeldetails ist nicht verbindlich und muss im Rahmen
der statischen Dimensionierung überprüft werden.

2.6 Abnahmeprüfung Feststellanlagen etc.

Nach dem betriebsfertigen Einbau am Verwendungsort ist

die einwandfreie Funktion und vorschriftsmäßige
Installation durch eine Abnahmeprüfung festzustellen.
Die Abnahmeprüfung darf nur von Fachkräften oder einer

dafür benannten Prüfstelle durchgeführt werden.
Nach erfolgter Abnahmeprüfung ist in unmittelbarer
Nähe des Abschlusses nach Angabe des AG ein
Kennzeichnungsschild dauerhaft anzubringen.
Dem AG ist über die erfolgreiche Abnahmeprüfung eine
Bescheinigung auszustellen.
Alle dem AN entstehenden Kosten in Zusammenhang mit den

vorbeschriebenen Prüfungen und Kennzeichnungen sind in

die jeweilige Position einzukalkulieren.

2.7  Elektrische Komponenten

Für elektrische Komponenten wie Türantriebe,
Feststellanlagen, Einbauteile für Einbruchmeldeanlagen,

Zutrittskontrollanlagen etc., die gemäß der
Leistungsbeschreibung zum Leistungsumfang des AN
gehören, sind die zugehörigen projektbezogenen
Kabelpläne
und Kabelzuglisten rechtzeitig vorab zu liefern, dies
ist
in die entsprechenden Einheitspreise einzukalkulieren.

Schnittstelle zum Elektrogewerk:
Alle Anschlusskabel, die an bauseitige Elektroleitungen

anzuschließen sind, sind vom AN verdeckt bis zur
Übergabestelle in der Wand bzw. in der abgehängten
Decke
zu führen, dies ist in die entsprechenden
Einheitspreise
einzukalkulieren.

*Hinweis*
ALLGEMEINE ANFORDERUNGEN AN DIE TÜRBESCHLÄGE:

Alle angebotenen Beschläge müssen grundsätzlich für
den Einsatz an Türen mit höchsten Beanspruchungen
geeignet und geprüft sein sowie den Anforderungen der
Unfallverhütungsvorschriften des GUV entsprechen.

Anforderung an alle Drückergarnituren gemäß
DIN EN 1906:
Gebrauchskategorie: Klasse 4
Dauerhaftigkeit: Klasse 7
Sicherheit: Klasse 1
Korrosionsbeständigkeit: Klasse 4
Ausführungsart: Typ B - mit Federvorspannung

Entsprechende Prüfzeugnisse sind auf Anforderung
spätestens innerhalb 6 Kalendertagen vorzulegen.

Material aller Drückergarnitur-Typen: Edelstahl
rostfrei, Oberflächen matt.

Ausführung der Türdrücker festdrehbar gelagert
in einer Ausgleichslagerung mit reibungsarmen
(z.B. teflonbeschichteten) Metallgleitlagerbuchsen
für wartungsfreie und nachhaltige Dauerfunktion,
mit formschlüssiger Verbindung von Stift- und Lochteil
zur optimalen Ableitung der auftretenden Kräfte ins
Türblatt, mit Federvorspannung.

Die Ausstattung und Anordnung sämtlicher Beschlagteile und Zubehör ist nach technischen und statischen
Anforderungen, dem gültigen Zulassungsbescheid
und/oder Angaben des System-Herstellers vorzusehen.
Ein Öffnungswinkel der Türen von mind. 90° ist
grundsätzlich zu gewährleisten.

*Hinweis*
PRODUKTANGABEN BIETER

Produktdatenblätter, Zulassungen etc. und sonstige
Nachweise
sowie Muster sind spätestens auf Anforderung innerhalb
von
6 Kalendertagen vorzulegen (in Schriftform und
elektronisch
im pdf-Format auf Datenträgern).

Für alle Bauabschnitte sind jeweils die gleichen
Produkte anzubieten.

#### 01.01 STAHLBLECH- UND ALUMINIUMTÜREN

*Hinweis*
AUSFÜHRUNGSBESCHREIBUNG STAHLBLECHTÜREN

1- oder 2-flüglige Stahltür mit Brandschutz- und/oder
Rauchschutzanforderung, Anforderungen jeweils gemäß
Angabe in der Einzelposition.

Brandschutz-Innentür-Element mit gemäß der
bauaufsichtlichen
Anforderungen gültigem Verwendbarkeitsnachweis, als
nach
DIN 4102-5 geprüftes Bauteil mit allgemeiner
bauaufsichtlicher
Zulassung (abZ)/allgemeiner Bauartgenehmigung (aBG)
und Übereinstimmungszeichen (Ü-Zeichen),
Rauchschutz geprüft nach DIN 18095 bzw. DIN EN 1634-3
mit allgemeinem bauaufsichtlichen Prüfzeugnis (AbP) und

Übereinstimmungserklärung des Herstellers (ÜH),
oder nach Wahl des Bieters nach DIN EN 13501-2 mit
Europäischer Technischer Bewertung (ETA).

Die Angaben aus dem jeweiligen bauaufsichtlichen
Verwendbarkeitsnachweis und der zugehörigen Einbau-,
Montage-
und Betriebsanleitung sind bei der Bauausführung
einzuhalten.
Diese Dokumente und die Wartungsanleitung sowie
Systemzeichnungen sind spätestens auf Anforderung
innerhalb 6 Kalendertagen vorzulegen.

Ausführung gemäß Verwendbarkeitsnachweis und
Planzeichnung.
Der Eignungsnachweis der angebotenen Brand- und
Rauchschutztüren muss den Einsatz von Feststellanlagen
und elektrischen Türantrieben zulassen.

DIN links bzw. rechts gemäß Planangabe,
Element komplett mit Stahlzarge und Beschlägen wie
nachfolgend beschrieben liefern und einbauen.

Türblatt aus verzinktem Stahlblech, d = 1,5 mm,
doppelwandig, Dicke: ca. 55 - 68 mm (je nach
Anforderung), Einlage aus Mineralfaserplatte,
mit Flachstahlaussteifung,
dreiseitig gefälzt mit Dickfalz,
Oberflächenausführung grundiert.

Fabrikats-Typen jeweils gemäß Anforderungen und
Abmessungen der Einzelpositionen.

Der Eignungsnachweis der angebotenen Brand- und
Rauchschutztüren muss den Einsatz von Feststellanlagen
zulassen.

Einschl. Stahlzarge, Zargenart gemäß Angabe in den
Einzelpositionen,
Einbau in Massivwand bzw. Trockenbau-Ständerwand
gemäß Angabe in den Einzelpositionen,
Ausführung gemäß Zulassung entsprechend
Anforderung,
Zargen dreiseitig ohne Schwelle,
Material: Stahlblech, 2 mm dick,
feuerverzinkt und tauchgrundiert,
mit Bandaufnahmetaschen für unten angegebene Bänder,
verstellbar mit Stahleinlagen,
Umfassungszargen mit Spiegelverbreiterung auf
der Bandgegenseite, Maulweitenkante: 15 mm tief,
Spiegelbreiten 40/55 mm (Bandseite/Bandgegenseite).

Mit Ausfräsungen für Schlossfalle und Schlossriegel,
Hinterschweißtasche, Meterrisseinkerbung,
bei Ständerwänden: mit mind. 8 Stück
angeschweißten Hutankern,
untere Transportschiene aus Winkeleisen,
mit oder ohne Bodeneinstand nach Angabe der Bauleitung.

Einschl. 3-seitig umlaufender Zargendichtung,
einschl. Einziehen der Dichtung in die Stahlzarge
nach Abschluss der bauseitigen Malerarbeiten,
Ausführung erst nach Aufforderung durch die Bauleitung,
dies ist einschl. der Zusatzkosten wie zusätzliche
Fahrtkosten etc. in die Einheitspreise
einzukalkulieren.

Einschl. dauerelastischer, rauchdichter Verfugung aller
Anschlussfugen zwischen Zarge und Baukörper
mit Fugenmaterial auf Silikon-Basis in
Brandschutzqualität, Farbton nach Wahl des AG.

Schloss:
Behörden- Einsteckschloss, Klasse 4 nach DIN 18250,
Einfalleneinsteckschloss, mit Wechselvorrichtung,
9 mm Vierkantnuss, mit Antipanikfunktion
(Umschaltfunktion B mit geteilter Nuss),
vorgerichtet für Profilzylinder, geschlossener Kasten,
Stulp aus nicht rostendem Edelstahl.

2-flüglige Türen zusätzlich mit Treibriegelschloss
und verdecktliegendem Kantriegel im Standflügel
sowie Bodenhülse aus Edelstahl.
Funktionsbeschreibung (Vollpanikfunktion):
Im abgeschlossenen Zustand wird im Panikfall durch
Betätigen des Treibriegels zwangsläufig auch der
Gehflügel geöffnet. Die Entriegelung erfolgt über
Treibriegel und Treibstange durch
den im Standflügel eingebauten Gegenkasten.
Die Zwängungsfreiheit der 2-flügligen Tür bei
gleichzeitiger Öffnung beider Flügel ist durch
geeignete Maßnahmen zu gewährleisten.

Bänder: dreiteilige Konstruktionsbänder mit
Kugellagerring nach DIN 18272
für höchste Beanspruchung,
mit Sicherungsbolzen,
Anzahl jeweils entsprechend Türgewicht.

Türdrücker:
Drückergarnitur in Feuerschutzausführung,
Gebrauchskategorie Klasse 4 EN 1906, weitere
Anforderungen siehe oben im Abschnitt:
Allgemeine Anforderungen an die Türbeschläge.

Drücker innen und außen mit runden Rosetten und
PZ-Rosetten,
Oberflächen: Edelstahl,
Drückerform U-förmig gebogen,
Drücker aus Rundrohr, Durchmesser 20 mm,
Drückerlänge: 145 mm,
Tiefe: ca. 55 mm (am umgebogenen Ende),
Drückerende gerade geschlossen,
Oberflächen: Edelstahl fein matt

2-flüglige Türen zusätzlich mit entsprechendem
Standflügel-Drücker mit Rosette.

Die Beschläge müssen die Anforderungen an
Notausgänge/Fluchtwege gemäß DIN EN 179 erfüllen und
entsprechend zusammen geprüft sein
sowie den Richtlinien der gesetzlichen
Unfallversicherungsträger (GUV) der öffentlichen Hand
entsprechen.

Bodendichtungen als automatische Senkdichtung.

Schachttüren müssen zudem für den Einbau in
größerer Höhe (nicht fußbodengleich) zugelassen sein
und mit einer umlaufenden Dichtung versehen sein.

Türschließer gemäß gesonderter Position.

*Hinweis*
TÜRELEMENTE MIT ANFORDERUNG T90-RS:

**01.01.0001 2-flg. Stahltür T90-RS-4D/ EI2 90-S200-C5-4D, B/H: 1,76 x 2,135 m, Ez, Schachttür**
2-flüglige Stahltür mit Stahl-Eckzarge,
Brandschutz- und Rauchschutzanforderung
T90-RS-4D oder EI2 90-S200-C5-4D,
Ausführung gemäß Ausführungsbeschreibung
Stahlblechtüren, jedoch Ausführung als Schachttür mit
vierseitig umlaufender Zarge und entsprechender
Dichtung,
mit Zulassung als Schachtabschluss, auch für den
Einsatz in
"größerer Höhe" (nicht fußbodengleich).

Einbau in Wand aus KS-Mauerwerk, beidseitig unverputzt

Rohbauöffnungsmaß, B/H: ca. 1,76 x 2,135 m
(Höhe ab OK Schwelle bis UK Sturz)
Höhe Schwelle: ca. 30 cm über OKFFB

Fertigwand-Dicke: ca. 175 mm

Einbauort: Tankraum
Menge: 1,000 st

**01.01.0002 Zulage für Edelstahl-Rollentürbänder**
Zulage für Ausführung der Türen mit dreiteiligen
Rollentürbändern mit 3-facher Nachstellmöglichkeit
(dreidimensional) für höchste Beanspruchung,
verdeckt befestigt, mit Sicherungsbolzen,
Oberflächen: Edelstahl,
(anstatt Konstruktionsbändern).

EP je Türband

Ausführung nach Angabe der Bauleitung
Menge: 6,000 st

**01.01.0003 Obentürschließer für 2-flüglige BS-Türen (B bis 2,80 m, barrierefrei bis 1,25 m Flb)**
Obentürschließer für 2-flüglige Brandschutztüren
mit Gleitschiene nach DIN EN 1154 und integrierter,
mechanischer Schließfolgeregelung nach DIN EN 1158,
über ein von der  Schließerhydraulik unabhängiges
Schubstangen-Klemm- System mit Überlastsicherung,
Größe entsprechend Türgröße,
mit stufenlos einstellbarer Schließkraft,
Schließgeschwindigkeit, Endschlag,
hydraulisch kontrollierte Öffnungsdämpfung sowie
Schließverzögerung von vorne einstellbar,
inkl. Befestigungszubehör und Montageplatte,
Oberflächen silberfarbig eloxiert,
komplett liefern und einbauen.

Türschließer für Türflügelbreiten bis mind. jeweils
1,40 m,
bei Türflügelbreiten bis einschl. 1,25 m in
barrierefreier
Ausführung mit stark abfallendem Öffnungsmoment für
Öffnen der Tür mit geringem Kraftaufwand unter
Einhaltung
der nach DIN 18040 max. zulässigen Bedienkräfte.

Türschließer mit durchgehender Bekleidung,
Einbau auf der Bandseite.
Menge: 1,000 st

*Hinweis*
AUSSENTÜREN:

**01.01.0004 1-flg. Außen-Stahltür B/H: 1,385 x 2,26 m, Ez**
1-flüglige Stahltür mit Stahl-Eckzarge,
Ausführung gemäß Ausführungsbeschreibung
Stahlblechtüren, aber ohne Brand- und
Rauchschutzanforderung,
jedoch Ausführung als Außentür, korrosionsgeschützt,
mit zusätzlicher Anforderung an den Schallschutz:
Prüfwert Türelement: Rw,P = mind. 42 dB,
(für Mindestanforderung Rw 37 dB gemäß DIN 4109),
mit vierseitig umlaufender Zarge und entsprechender
Dichtung.

Ausführung der Türen mit Drückergarnituren
als Wechselgarnitur (Drücker/Knauf),
Knauf feststehend, gerade Knauf-Form (flache
Zylinderscheibe) mit runden Rosetten.
Ausführung des Schlosses entsprechend mit
Antipanikfunktion als Wechselfunktion E (anstatt
Umschaltfunktion B).

Oberfläche Türelement
pulverbeschichtet im RAL-Farbton nach Wahl des AG,

Einbau in Stahlbeton-Außenwand, beidseitig unverputzt,

Einschl. umlaufender wind- und regendichter Abdichtung
außen mit diffusionsoffener Folienabdichtung,
Anschlüsse innen umlaufend mit Kompriband und
dampfdichter dauerelastischer Verfugung.

Rohbauöffnungsmaß, B/H: ca. 1,385 x 2,26 m
(Höhe ab OK Schwelle bis UK Sturz)
Höhe Schwelle: ca. 80 cm über OKFFB
Höhe Schwelle: ca. 21 cm über OK Gelände

Einbauort: Maschinenraum
Menge: 1,000 st

**01.01.0005 Gleitschienen-Obentürschließer für 1-flg.T-o.Anf.+mech.Fest.**
Gleitschienen-Obentürschließer für 1-flg. Türen
ohne Brandschutzanforderung liefern und einbauen,
einschl. integrierter mechanischer Feststellung,
Größe entsprechend Türgröße,
inkl. Befestigungszubehör und Montageplatte,
mit durchgehender Bekleidung,
Oberflächen silberfarbig eloxiert.

Einbau Türschließer auf der Bandseite.
Menge: 1,000 st

**01.01.0006 Zulage für Montage auf BGS 1-flg. OTS**
Zulage zu den Obentürschließern für 1-flüglige Türen
für Montage auf der Bandgegenseite, einschl.
entsprechender Ausführung der Obentürschließer-Anlage.

Ausführung an Außentüren bzw. nach Angabe der
Bauleitung
Menge: 1,000 st

**01.01.0007 2-flg. Außen-Aluminiumtür B/H: 1,875 x 2,51 m, Ez**
2-flüglige Aluminium-Außentür für Technikgebäude

RC2 (Widerstandsklasse 2) nach DIN EN 1627:2011,
zweiflügelig mit Lüftung, Türblätter doppelwandig,
nach außen aufschlagend, asymmetrische Teilung,
lichte Türdurchgangsbreite Gangflügel: mind. 0,70 m,
mit Eckzarge, innenliegende Türbänder, 3 Stück pro
Flügel, umlaufende Dichtung,
Einsteckschloss mit 3-Punkt-Verriegelung
und Anti-Panikfunktion, einschl. 1 Profilzylinder,
Schutzbeschlag Klasse ES1 nach DIN 18257:2003,
mechanischer Türfeststeller oben, selbsttätig
einrastend bei ca. 95°,
Erdungsband sowie Erdungsanschluss,
Stocher- und Insektensicherheit geprüft nach Schutzgrad
IP 23 DH nach DIN EN 60529 (DIN VDE 0470-1),
Schlagprüfung mit 20J nach DIN EN / IEC 62262,

Einschl. 4 Stück Aluminium-Lüftungselemente,
je Türflügel 2 Stück Lüftungselemente,
jeweils als Zuluft- oder Abluftöffnung,
Lüftungsquerschnitt oben (Abluft),
insgesamt für beide Türflügel: 0,6 m2
Lüftungsquerschnitt unten (Zuluft),
insgesamt für beide Türflügel: 0,7 m2

Oberfläche Türelement einschl. Lüftungselemente
pulverbeschichtet im RAL-Farbton nach Wahl des AG,

Einbau in Stahlbeton-Außenwand, beidseitig unverputzt,

Einschl. umlaufender wind- und regendichter Abdichtung
außen mit diffusionsoffener Folienabdichtung,
Anschlüsse innen umlaufend mit Kompriband und
dampfdichter dauerelastischer Verfugung.

Rohbauöffnungsmaß, B/H: ca. 1,875 x 2,51 m
(Höhe ab OK Schwelle bis UK Sturz)
Höhe Schwelle: ca. 80 cm über OKFFB
Höhe Schwelle: ca. 21 cm über OK Gelände

Einbauort: Traforaum
Menge: 1,000 st

**01.01.0008 Lieferung und Montage Schwellenblech, B 25 cm**
Lieferung und Montage eines Schwellenblechs,
aus gekantetem Aluminium-Riffelblech,
Dicke ca. 2,5/4 mm, einfach gekantet,
ca. 250/50 mm, Abwicklung bis 300 mm,
einschl. Einpassen in bauseitige Wandöffnung
und Anpassen an Eckzarge der Tür,
einschl. aller Zuschnitte und Befestigung
auf der Stahlbetonschwelle, Einbau raumseitig.

Wandstärke ca. 25 cm,
Einzellängen entsprechend Türbreite
ca. 1,385 bis 1,875 cm nach örtlichem Aufmaß

Einbauort: Außentüren
Menge: 4,000 m

**01.01.0009 Lieferung und Montage Alu-Austrittsbank, B 27 cm**
Lieferung und Montage einer Austrittsbank
aus gekantetem Aluminium-Riffelblech,
Dicke ca. 2,5/4 mm, einfach gekantet,
ca. 270/50 mm, Abwicklung bis 320 mm, trittfest,
wasserdicht, einschl. 2,5% Entwässerungsgefälle,
einschl. Einpassen in bauseitige Wandöffnung
und Anpassen an Eckzarge der Tür,
einschl. aller Zuschnitte und Befestigung
an Stahlbetonwand mit Halterkonsolen,
einschl. thermischen Trennlagen,
Halteranzahl, -abstände und Konsolgrößen
nach statischer Erfordernis,
einschl. Anarbeiten an bauseitige
Mineralwolle-Wärmedämmung, Dicke 14 cm.

Wandstärke ca. 26,5 cm,
Einzellängen entsprechend Türbreite
ca. 1,385 bis 1,875 cm nach örtlichem Aufmaß

Einbauort: Außentüren
Menge: 4,000 m

**01.01.0010 Lieferung und Montage Alu-Leibungsbekleidung, B/H: 1,875 x 2,51 m**
Lieferung und Montage einer
Aluminium-Leibungsbekleidung,
bestehend aus zwei seitlichen vertikalen
Leibungsblechen,
jeweils unten an das Gefälle der Austrittsbank
angepasst,
und oberem horizontalem Sturzblech mit Tropfkante,
einschl. zwei Eckausbildungen, stumpf gestoßen,
einschl. schlagregendichtem Anschluss an die Eckzarge
der Tür,
Material: Aluminium-Blech, Dicke mind. 2,5 mm,
mind. 3-fach gekantet, Abwicklung bis ca. 350 mm,
pulverbeschichtet im RAL-Farbton nach Wahl des AG,

Einschl. verdeckter Befestigung an Stahlbeton-Außenwand
mit
Aluminium-Haltewinkeln und Befestigungsmittel aus
Edelstahl,
justierbar zum Toleranzausgleich, einschl.
Zwischenlagen
zur thermischen Trennung und Anarbeiten an bauseitige
Mineralwolle-Wärmedämmung, Dicke 14 cm.

Abmessungen nach örtlichem Aufmaß,
Rohbauöffnungsmaß, B/H: ca. 1,875 x 2,51 m
Länge horizontales Sturzblech: ca. 1,875 m
Länge vertikale Leibungsbleche: ca. 2,51 m

Abrechnung pro Stück Tür

Einbauort: Tür Traforaum
Menge: 1,000 st

**01.01.0011 Lieferung und Montage Alu-Leibungsbekleidung, B/H: 1,385 x 2,26 m**
Lieferung und Montage einer
Aluminium-Leibungsbekleidung,
wie in Position 01.01.0010 beschrieben, jedoch:

Abmessungen nach örtlichem Aufmaß,
Rohbauöffnungsmaß, B/H: ca. 1,385 x 2,26 m
Länge horizontales Sturzblech: ca. 1,385 m
Länge vertikale Leibungsbleche: ca. 2,26 m

Abrechnung pro Stück Tür

Einbauort: Tür Maschinenraum
Menge: 1,000 st

### 02 DOKUMENTATION

#### 02.01 DOKUMENTATION

**02.01.0001 Zusatzaufwand für geordnete Übergabe der Bestandsunterlagen (Formatierung ohne Tabelle)**
Zusatzaufwand für geordnete Übergabe der
Bestandsunterlagen

Die Bestandsunterlagen sind 1-fach in je einem
DIN-A4-Ordner
und 1-fach auf digitalem Datenträger (CD, DVD oder
USB-Stick)
rechtzeitig vor Abnahme an die zuständige
Objektüberwachung
zur Prüfung zu übergeben.

Als Dateiformat ist grundsätzlich "pdf" zu verwenden.
Planunterlagen sind im Format "dwg" oder "dxf" und
"pdf"
zu speichern.

Die Dokumente sind jeweils mit Angabe der betreffenden

LV-Positionsnummer direkt auf den zugehörigen
Dokumenten (Datenblätter etc.) zu versehen.

Eine Abnahme ohne vollständige Bestandsunterlagen wird

vom Auftraggeber verweigert.
Menge: 1,000 psch
